# Laje com uma separação entre eixos de 70 cm

- Propriedade do ficheiro: CYPE INGENIEROS, S.A.
- Formato: FIEBDC-3/2002
- Moeda: EUR
- Custos indirectos: 3.00 %
- IVA: 23.00 %

**EAF011** m² Laje com uma separação entre eixos de 70 cm, composta por vigotas de aço laminado a quente, IPE 120, S275JR (Fe430), e painel "VALERO COMPOPLAK", de 100 mm de espessura, 1200 mm de largura e 2700 mm de comprimento, formado por núcleo de poliestireno expandido (EPS), densidade 30 kg/m³, revestido nas duas faces com fibra de vidro, de 450 g/m² e compósito (WPC), com ranhuras nos laterais para permitir a passagem do perfil de conexão entre painéis; reforço de juntas entre painéis através de adesivo bicomponente "VALERO COMPOPLAK", perfis de MDF "VALERO COMPOPLAK", de 3660x100x10 mm e malha de fibra de vidro "VALERO COMPOPLAK" fixado mecanicamente às vigotas com fixações compostas por abraçadeiras de pendurar e varões roscados (4 ud/m²).
Fornecimento e montagem de laje com uma separação entre eixos de 70 cm, composta por: vigotas de aço laminado a quente, IPE 120, S275JR (Fe430); e painel "VALERO COMPOPLAK", de 100 mm de espessura, 1200 mm de largura e 2700 mm de comprimento, formado por núcleo de poliestireno expandido (EPS), densidade 30 kg/m³, revestido nas duas faces com fibra de vidro, de 450 g/m² e compósito (WPC), com ranhuras nos laterais para permitir a passagem do perfil de conexão entre painéis; resistência térmica 2,85 m²°C/W, condutibilidade térmica 0,035 W/(m°C), factor de resistência à difusão do vapor de água 716, Euroclasse E de reacção ao fogo, resistência à flexão 0,603 N/mm² e módulo de elasticidade 54,16 N/mm²; fixado às vigotas com fixações compostas por abraçadeiras de pendurar e varões roscados. Trabalhado e montado em oficina, com preparação de superfícies em grau SA21/2 segundo EN ISO 8501-1 e aplicação posterior de duas demãos de primário com uma espessura mínima da película seca de 30 microns por demão, excepto na zona em que se devam realizar soldaduras em obra, numa distância de 100 mm do bordo da soldadura. Inclusive p/p de preparação de bordos, soldaduras, cortes, peças especiais, desperdícios e reparação em obra de quantos defeitos se originem por razões de transporte, manuseamento ou montagem, com o mesmo grau de preparação de superfícies e aplicação de primário; reforço de juntas entre painéis através de adesivo bicomponente "VALERO COMPOPLAK", perfis de MDF "VALERO COMPOPLAK", de 3660x100x10 mm e malha de fibra de vidro "VALERO COMPOPLAK"; fixações compostas por abraçadeiras de pendurar e varões roscados, cortes.
Inclui: Marcação da geometria da planta. Colocação das vigotas. Execução das uniões. Colocação e fixação dos painéis. Resolução de juntas entre painéis. Reparação de defeitos superficiais.
Critério de medição de projecto: Superfície medida segundo documentação gráfica de Projecto, sem deduzir aberturas.
Critério de medição de obra: Medir-se-á a superfície realmente executada segundo especificações de Projecto, sem deduzir aberturas. Consideram-se incluídos todos os elementos integrantes da estrutura assinalados nos desenhos e pormenores do Projecto.

| Código | Un | Descrição | Rendimento | Preço | Importância |
|---|---|---|---|---|---|
| mt07ala010h | kg | Aço laminado EN 10025 S275JR, em perfis laminados a quente, peças simples, para aplicações estruturais. (material) | 14.857 | 0.99 | 14.71 |
| mt27pfi010 | l | Primário de secagem rápida, formulado com resinas alquídicas modificadas e fosfato de zinco. (material) | 0.520 | 4.80 | 2.50 |
| mt12ppe010g | m² | Painel "VALERO COMPOPLAK", de 100 mm de espessura, 1200 mm de largura e 2700 mm de comprimento, formado por núcleo de poliestireno expandido (EPS), densidade 30 kg/m³, revestido nas duas faces com fibra de vidro, de 450 g/m² e compósito (WPC), com ranhuras nos laterais para permitir a passagem do perfil de conexão entre painéis; resistência térmica 2,85 m²°C/W, condutibilidade térmica 0,035 W/(m°C), factor de resistência à difusão do vapor de água 716, Euroclasse E de reacção ao fogo, resistência à flexão 0,603 N/mm² e módulo de elasticidade 54,16 N/mm². (material) | 1.020 | 30.00 | 30.60 |
| mt12ppe020a | m | Perfil de MDF "VALERO COMPOPLAK", de 3660x100x10 mm. (material) | 1.000 | 0.83 | 0.83 |
| mt12ppe030a | kg | Adesivo bicomponente "VALERO COMPOPLAK". (material) | 0.700 | 9.17 | 6.42 |
| mt12ppe050a | m² | Malha de fibra de vidro "VALERO COMPOPLAK". (material) | 0.350 | 3.00 | 1.05 |
| mt12ppe100 | Ud | Material auxiliar (varetas roscadas, porcas, anilhas e abraçadeira de suspensão), para a fixação do painel. (material) | 4.000 | 1.25 | 5.00 |
| mo011 | h | Oficial de 1ª montador. (mão de obra) | 0.309 | 17.41 | 5.38 |
| mo080 | h | Ajudante de montador. (mão de obra) | 0.309 | 16.45 | 5.08 |
| mo047 | h | Oficial de 1ª montador de estruturas metálicas. (mão de obra) | 0.742 | 17.69 | 13.13 |
| mo094 | h | Ajudante de montador de estruturas metálicas. (mão de obra) | 0.742 | 17.27 | 12.81 |
| % | % | Custos directos complementares | 2 % | 97.51 | 1.95 |
|  |  | Custos directos |  |  | 99.46 |
