# Isolamento sonoro do perímetro de apoio de parede de placas, com banda dessolidarizadora de poliestireno expandido

- Propriedade do ficheiro: CYPE Ingenieros S.A.
- Formato: FIEBDC-3/2016
- Programa: Gerador de preços para construção civil. CYPE Ingenieros, S.A.
- Data: 10/02/2025
- Moeda: EUR
- Custos indirectos: 3 %
- IVA: 23 %

## N Isolamentos e impermeabilizações

### NB Isolamentos sonoros

#### NBJ Pontes acústicas

**NBJ011** m Isolamento sonoro do perímetro de apoio de parede de placas, com banda dessolidarizadora de poliestireno expandido.
Isolamento sonoro do perímetro de apoio de parede de placas, realizado com banda rígida de poliestireno expandido elastificado, Grafipol TR-0 Tiras "VALERO", de 70 mm de largura e 10 mm de espessura, para garantir a sua dessolidarização e optimizar o isolamento sonoro.
Inclui: Limpeza e preparação da superfície. Corte da banda dessolidarizadora. Colocação das bandas elásticas na base e nos laterais. Colocação das bandas elásticas no encontro da estrutura autoportante com a laje superior.
Critério de medição de projecto: Comprimento medido segundo documentação gráfica de Projecto.
Critério de medição de obra: Medir-se-á o comprimento realmente executado segundo especificações de Projecto.

| Código | Un | Descrição | Rendimento | Preço | Importância |
|---|---|---|---|---|---|
| mt16pel025F | m | Banda rígida de poliestireno expandido elastificado, Grafipol TR-0 Tiras "VALERO", segundo NP EN 13163, de superfície lisa e bordo lateral recto, de 70 mm de largura e 10 mm de espessura, resistência térmica 0,3 m²°C/W, condutibilidade térmica 0,033 W/(m°C), Euroclasse E de reacção ao fogo segundo NP EN 13501-1, com código de designação EPS-EN 13163-L1-W1-T1-S1-P3-BS50-CS(10)25-DS(N)2-SD15; proporcionando uma redução do nível global de pressão sonora a sons de percussão de 29 dB. (material) | 1.1 | 0.3 | 0.330 |
| mo100 | h | Ajudante de montador de pré-fabricados interiores. (mão de obra) | 0.055 | 24.04 | 1.322 |
| % | % | Custos directos complementares | 2 % | 1.652 | 0.033 |
|  |  | Custos directos |  |  | 1.685 |

Resíduos:
- colocação: mt16pel025F; factor de resíduo 0.048

## Recursos

**mt16pel025F** m Banda rígida de poliestireno expandido elastificado
Dados técnicos: Custo energético 2.672 MJ; Emissão de CO2 0.093 kg; Código LER 17 06 04; Massa do elemento 0.028 kg; Volume 0.000047 m3
Resíduos:
- embalagem: re170203 Plástico. (componente de resíduo); rendimento 0.001 kg; Código LER 17 02 03; Massa do elemento 1 kg; Volume 0.001667 m3
