# Isolamento térmico intermédio em paredes divisórias interiores de alvenaria

- Propriedade do ficheiro: CYPE Ingenieros S.A.
- Formato: FIEBDC-3/2016
- Programa: Gerador de preços para construção civil. CYPE Ingenieros, S.A.
- Data: 22/10/2024
- Moeda: EUR
- Custos indirectos: 3 %
- IVA: 23 %

## N Isolamentos e impermeabilizações

### NA Isolamentos térmicos

#### NAP Divisões

**NAP010** m² Isolamento térmico intermédio em paredes divisórias interiores de alvenaria.
Isolamento térmico intermédio em paredes divisórias interiores de alvenaria, com painel semi-rígido de lã mineral, segundo EN 13162, não revestido, de 40 mm de espessura, resistência térmica 1,1 m²°C/W, condutibilidade térmica 0,034 W/(m°C). Colocação em obra: topo a topo, simplesmente apoiado. Inclusive fita autocolante para vedação de juntas.
Inclui: Colocação do isolamento. Implantação e corte do isolamento. Colocação do isolamento. Resolução de pontos singulares. Vedação de juntas e ligações.
Critério de medição de projecto: Superfície medida segundo documentação gráfica de Projecto.
Critério de medição de obra: Medir-se-á a superfície realmente executada segundo especificações de Projecto.

| Código | Un | Descrição | Rendimento | Preço | Importância |
|---|---|---|---|---|---|
| mt16lra020dba | m² | Painel semi-rígido de lã mineral, segundo EN 13162, não revestido, de 40 mm de espessura, resistência térmica 1,1 m²°C/W, condutibilidade térmica 0,034 W/(m°C), Euroclasse A1 de reacção ao fogo segundo NP EN 13501-1, capacidade de absorção de água a curto prazo <=1 kg/m² e factor de resistência à difusão do vapor de água 1,3. (material) | 1.05 | 7.86 | 8.253 |
| mt16aaa030 | m | Fita autocolante para vedação de juntas. (material) | 0.44 | 0.3 | 0.132 |
| mo054 | h | Oficial de 1ª montador de isolamentos. (mão de obra) | 0.02 | 23.31 | 0.466 |
| mo101 | h | Ajudante de montador de isolamentos. (mão de obra) | 0.01 | 22.13 | 0.221 |
| % | % | Custos directos complementares | 2 % | 9.072 | 0.181 |
|  |  | Custos directos |  |  | 9.253 |

Resíduos:
- colocação: mt16lra020dba; factor de resíduo 0.048
- colocação: mt16aaa030 Fita autocolante para vedação de juntas; factor de resíduo 0.07

## Recursos

**mt16lra020dba** m² Painel semi-rígido de lã mineral
Dados técnicos: Custo energético 117.905 MJ; Emissão de CO2 3.115 kg; Código LER 17 06 04; Massa do elemento 2 kg; Volume 0.003333 m3
Resíduos:
- embalagem: re170203 Plástico. (componente de resíduo); rendimento 0.024 kg; Código LER 17 02 03; Massa do elemento 1 kg; Volume 0.001667 m3

**mt16aaa030** m Fita autocolante para vedação de juntas
Dados técnicos: Custo energético 0.339 MJ; Emissão de CO2 0.017 kg; Código LER 17 06 04; Massa do elemento 0.0025 kg; Volume 0.000004 m3
Resíduos:
- embalagem: re170203 Plástico; rendimento 0.001 kg
