# Sistema de cofragem descartável para pilar decorativo de betão aparente

- Propriedade do ficheiro: CYPE Ingenieros S.A.
- Formato: FIEBDC-3/2016
- Programa: Gerador de preços para construção civil. CYPE Ingenieros, S.A.
- Data: 22/10/2024
- Moeda: EUR
- Custos indirectos: 3 %
- IVA: 23 %

## E Estruturas

### EH Betão armado

#### EHS Pilares

**EHS019** Ud Sistema de cofragem descartável para pilar decorativo de betão aparente.
Montagem e desmontagem de sistema de cofragem descartável Reltec Columnas CR-02 "VALERO", para formação de pilar decorativo rectangular ou quadrado, de betão armado, de 30x30 cm, com acabamento à vista com textura lisa, em piso de até 3 m de altura livre, formado por: superfície cofrante de moldes cilíndricos de poliestireno expandido (EPS), reforçados exteriormente com fibra de vidro, de uma única utilização e estrutura suporte vertical de escoras metálicas, amortizáveis em 150 utilizações.
Inclui: Marcação. Montagem do sistema de cofragem. Desmontagem do sistema de cofragem.
Critério de medição de projecto: Número de unidades previstas, segundo documentação gráfica de Projecto.
Critério de medição de obra: Medir-se-á o número de unidades realmente executadas segundo especificações de Projecto.

| Código | Un | Descrição | Rendimento | Preço | Importância |
|---|---|---|---|---|---|
| mt08val020a | Ud | Molde cilíndrico descartável Reltec Columnas CR-02 "VALERO", de 460 mm de diâmetro exterior, de poliestireno expandido (EPS), reforçado exteriormente com fibra de vidro, para pilares decorativos de betão armado, de até 4 m de altura e 30x30 cm de secção média, para acabamento aparente do betão. (material) | 1 | 176.52 | 176.520 |
| mt50spa081a | Ud | Escora metálica telescópica, até 3 m de altura. (material) | 0.027 | 19.25 | 0.520 |
| mo044 | h | Oficial de 1ª cofrador. (mão de obra) | 0.732 | 23.64 | 17.304 |
| mo091 | h | Ajudante de cofrador. (mão de obra) | 0.732 | 23.07 | 16.887 |
| % | % | Custos directos complementares | 2 % | 211.231 | 4.225 |
|  |  | Custos directos |  |  | 215.456 |

Resíduos:
- colocação: mt08val020a; factor de resíduo 1
- colocação: mt50spa081a Escora metálica telescópica, até 3 m de altura; factor de resíduo 1

## Recursos

**mt08val020a** Ud Molde cilíndrico descartável Reltec Columnas CR-02 "VALERO"
Dados técnicos: Custo energético 1650.125 MJ; Emissão de CO2 65.836 kg; Código LER 17 02 03; Massa do elemento 18.64 kg; Volume 0.031067 m3

**mt50spa081a** Ud Escora metálica telescópica, até 3 m de altura
Dados técnicos: Custo energético 97.317 MJ; Emissão de CO2 5.049 kg; Código LER 17 04 05; Massa do elemento 9.9 kg; Volume 0.004714 m3
